# Muster-Leistungsbeschreibung
Leistungsbeschreibung (GAEB 90, DA81)
Währung: EUR

## W4-E - Einschaliges Mauerwerk (MB 2K)
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Sockelabdichtung

Die DIN 18533 gilt nicht für die nachträgliche
Abdichtung in der Bauwerkserhaltung oder
Baudenkmalpflege. Für die Ausführung können
allerdings Verfahren aus dieser Norm angewandt
werden.

Die Verfahren und Hinweise der WTA Merkblätter
(Referat 4 Mauerwerk / Bauwerksabdichtung)
insbesondere  Merkblatt E-4-9 "Instandsetzen von
Gebäude- und Bauteilsockeln" sind zu
berücksichtigen.

Im Bereich der Bauwerksabdichtung ist eine
Weiterentwicklung der Abdichtungsstoffe und der
Ausführungstechniken festzustellen, dem die
Normung der Bauweisen nur verzögert folgt. Gemäß
der Vergabe- und Vertragsordnung für Bauleistungen
(VOB) Teil C: Allgemeine Technische
Vertragsbedingungen für Bauleistungen (ATV) -
Abdichtungsarbeiten können nach Punkt 0.3
Einzelangaben bei Abweichungen von den ATV
geregelt werden.Abweichungen von Produkten und
Anwendung sind-eindeutig und -im Einzelnen
in der Leistungsbeschreibung aufzuführen.

Die in dieser Muster-Leistungsbeschreibung
beschriebene Ausführung ist gemäß den VOB Teil C
gesondert mit dem Bauherrn zu vereinbaren.

### Titel 00002 Vorarbeiten

**00002.0001 Pflasterbelag aufnehmen**
Pflasterung / Plattenbelag
einschließlich Unterbau entlang
der Außenwände in einer Breite von
b=______ aufnehmen .
Pflasterbelag und Aushub einem von der Bauleitung vorgesehenen Platz zur späteren Wiederverwendung lagern.
Einheit: m2

**00002.0002 Außenwände freilegen**
Außenwände bis zu einer
Tiefe von ____ m bzw. bis zur Unterkante
Bodenplatte ausheben.
Bodenaushub im
ausreichendem Abstand
lagern bzw. abzufahren.
Einheit: m3

**00002.0003 Altputz entfernen**
*** Bedarfsposition ohne GB
Altputz von den zu sanierenden
Flächen vollständig entfernen.
Anfallenden Bauschutt in
Container verladen.
Einheit: m2

**00002.0004 Schadhafte Fugen ausräumen**
*** Bedarfsposition ohne GB
Schadhafte Fugen ca. 2 cm tief ausräumen.
Anfallenden Bauschutt in Container verladen.
Einheit: m

**00002.0005 Waagerechte Dichtungsbahn zurückschneiden**
*** Bedarfsposition ohne GB
Vorhandene Mauersperrbahn
in der waagerechten Fuge
zurückschneiden.
Einheit: m

**00002.0006 Kanten und Außenecken brechen**
Kanten und Außenecken mit geeignetem
Gerät ca.10 mm breit anfasen / brechen,
Grate entfernen.
Einheit: lfm

**00002.0007 Abzudichtende Flächen reinigen**
Reinigen der abzudichtenden,
mineralischen Flächen.
Zementleim, Staub, Mörtelreste und Grate
sind durch einen mechanischen Abtrag
wie schleifen, strahlen oder fräsen zu entfernen.
Es ist ein staubfreier und tragfähiger
Untergrund herzustellen.
Einheit: m2

### Titel 00003 Nachträgliche Sockelabdichtung (W4-E)

**00003.0001 Grundierung mit verfestigendem Verkieselungskonzentrat**
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm³
Verfestigung ? 5 N/mm²
Wasserabweisung w < 0,5 kg/(m²*h )
Wasserdampfdurchlässigkeit > 90 %
Aussehen / Farbton Farblos bis gelbstichig
pH-Wert Ca. 11

Verbrauch:
Ca. 0,1 - 0,3 kg/m²  Remmers Kiesol <1810>
Einheit: m2

**00003.0002 Haftbrücke / Zwischenabdichtung frisch in frisch auftragen**
Haftbrücke / Zwischenabdichtung
aus einer hoch sulfatbeständigen,
mineralischen Dichtungsschlämme
auf die Grundierung aus
verfestigendem Verkieselungskonzentrat
auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Druckfestigkeit (28 d) Ca. 30 N/mm²

Verbrauch:
Ca. 1,6 kg/m²/mm Schichtdicke
Remmers WP Sulfatex <0430>
Einheit: m2

**00003.0003 Untergrundegalisierung ganzflächig**
Ganzflächige Untergrundegalisierung
mit einem mineralischem Dichtspachtel
mit hohem Sulfatwiderstand.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 8,5 kg/m² bei 5 mm Schichtdicke
Remmers WP DS Levell <0426>
Einheit: m2

**00003.0004 Mineralische Dichtungskehle herstellen**
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00003.0005 Kratzspachtelung mit rissüberbrückender MDS**
Lunker, Poren, Putzrillen oder Fehlstellen < 5 mm
auf mineralischen Untergründen mittels einer
Kratzspachtelung aus einer rissüberbrückenden,
mineralischen Dichtungsschlämme (MDS),
verschließen und egalisieren.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig vom Untergrund,
ca. 0,5 kg/m² Remmers MB 2K <3014>
Einheit: m2

**00003.0006 Sockelabdichtung mit rissüberbrückender MDS bei W4-E**
Abdichtung gemäß der Wassereinwirkungsklasse W4-E "Spritzwasser im
Wandsockel" aus einer 2.-komp.,
rissüberbrückenden, mineralischen
Dichtungsschlämme (MDS, geprüft
nach PG-MDS/FPD und PG-FBB Teil 1),
herstellen.
Mindesttrockenschichtdicke 2 mm.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Verbrauch:
Ca. 2,2 kg/m² bei 2 mm Trockenschichtdicke
Remmers MB 2K <3014>
Einheit: m2

### Titel 00004 Vorarbeiten (Innen)

**00004.0001 Altputz bis ca. 80 cm über Feuchtigkeits-/Schadensrand entfernen**
Altputz mit der Mörtelgruppe______
bis min. 80 cm über Feuchtigkeits-/
Schadensrand entfernen.
Anfallenden Bauschutt in
Container verladen und abfahren.
Einheit: m2

**00004.0002 Schadhafte Fugen ausräumen**
Schadhafte Fugen ca. 2 cm tief ausräumen.
Anfallenden Bauschutt in Container verladen.
Einheit: m

**00004.0003 Estrich im Wandanschluss entfernen**
Estrich d = _______ cm im Wandanschluss ca. 30 cm breit entfernen.
Bauschutt in Container laden.
Einheit: m

**00004.0004 Nut im Wand-Sohlen-Anschluss schwalbenschwanzförmig ausstemmen**
Nut (ca. 4 x 4 cm) im Wand-Sohlen-Anschluss
mittels geeignetem Werkzeug
schwalbenschwanzförmig ausstemmen.
Einheit: m

### Titel 00005 Sockelputz

**00005.0001 Armierungsschicht für Sockelputz**
Armierungsschicht aus hochvergüteten,
wasser-, wetter- und frostbeständigen
mineralischen Klebe- und Armierungsmörtel
auftragen und Armierungsgewebe
4 mm Maschenweite einarbeiten.

Produktkenndaten Armierungsmörtel:
- Größtkorn 0,5 mm
- Druckfestigkeit > 5 N/mm²
- w-Wert <0,2 kg/(m²*h0,5)
- sd-Wert < 0,5 m (2mm Schichtdicke)

Verbrauch:
Ca. 1,2 kg/m² je mm Schichtdicke
Remmers VM Fill <0517>
Ca. 1,1 m²/m²
Remmers Tex 4/100 <3880>
Einheit: m2

**00005.0002 Sockeloberputz herstellen**
Sockel-Oberputz mit hochvergütetem, wasser-,
wetter- und frostbeständigem, schnell abbindenen
mineralischen Klebe-
und Reperaturmörtel auf die Armierungsschicht
auftragen.

Produktkenndaten
schnellwasserbindend, nach 2 Stunden beschicht-
und streichbar Größtkorn 0,5 mm
Druckfestigkeit > 5 N/mm²
w-Wert <0,2 kg/(m²+h0,5)
sd-Wert < 0,5 m (2mm Schichtdicke)
Druckfestigkeit: Ca. 10 N/mm²

Verbrauch:
ca. 1,3 kg/m² je mm Schichtdicke
Remmers VM Fill rapid <0519>
Einheit: m2

**00005.0003 Putzabdichtung mit rissüberbrückender MDS**
Putzabdichtung aus einer 2-komp.,
rissüberbrückenden, mineralischen
Dichtungsschlämme (MDS, geprüft
nach PG-MDS/FPD und PG-FBB Teil 1)
herstellen.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Verbrauch:
Ca. 2,2 kg/m² bei 2 mm Trockenschichtdicke
Remmers MB 2K <3014>
Einheit: m2

**00005.0004 Oberflächenbeschichtung Sockelputz**
Sockelputz einschließlich der
Putzabdichtung oberhalb Gelände
mit wasserabweisender
Schutzbeschichtung auf Reinacrylatbasis
beschichten.

Produktkenndaten:
- Wasserdampfdurchlässigkeit: Sd < 0,3 m
- CO2-Durchlässigkeit: Sd > 252 m
- Wasseraufnahmekoeffizient:
  w< 0,1 kg/(m²*h0,5)
- Dichte: ca. 1,3 g/cm³

Verbrauch:
ca. 0,2 l/m² pro Anstrich
Remmers Color PA <6500>
Einheit: m2

**00005.0005 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2

### Titel 00006 Nachträgliche HZ-Sperre cremeförmig (Innen)

**00006.0001 Bohrlöcher herstellen, einreihig (horizontal)**
Bohrlöcher mit einem Durchmesser von 12 mm
in einem Abstand von maximal 12 cm
einreihig bohren.

Bohrung bis ca. 5 cm vor Wandende ausführen.
Wände mit einer Dicke > 0,6 m ggf.
beidseitig anbohren.

Vorgesehene Einbauhöhe: _________cm über
OK Bodenplatte

Mauerwerksdicke:_____________cm
Einheit: m

**00006.0002 Bohrlöcher reinigen**
Bohrkanal mittels ölfreier Druckluft
ausblasen.
Einheit: m

**00006.0003 Bohrkanal mit schnell wirkender Silancreme befüllen (Kiesol C+)**
Bohrkanal im drucklosen Injektionsverfahren
mit einer lösemittelfreien, hydrophobierenden,
schnell wirkenden und WTA-zertifizierten
Injektionscreme auf Silan-Basis befüllen.

Bohrkanal mittels geeignetem Injektionsgerät
einmalig mit der Injektionscreme befüllen.
Die letzten 2 cm des Bohrkanals nicht mit
Creme füllen.

Gewähltes Produkt:
Remmers Kiesol C+ oder gleichwertig

Produkteigenschaften:
Inverse Formulierung für schnellere Wirkung
Sehr gut penetrierend
Hydrophobierend
Hohe Ergiebigkeit

Produktkenndaten:
Dichte (20 °C) Ca. 0,95 g/cm³
Flammpunkt > 100 °C
Aussehen / Farbton Milchig, weiß
Konsistenz Cremeförmig

Verbrauch:
Abhängig von Bohrlochdurchmesser und Mauerwerksdicke,
vgl. Angaben im Technischen Merkblatt.
Ca. 0,35 l/m bei 36 cm Wanddicke
Remmers Kiesol C+ <0743>
Einheit: m

**00006.0004 Bohrkanal oberflächig schließen**
Bohrkanal nach der Befüllung
oberflächig mit einem wasserdichtem,
spannungsarmen und rissfrei erhärtenden,
mineralischem Mörtel verschließen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 0,1 kg / Meter Bohrlochreihe
Remmers WP DS Levell <0426>
Einheit: m

### Titel 00007 Flankierende Maßnahmen (Innen)

**00007.0001 Abzudichtende Flächen reinigen**
Reinigen der abzudichtenden,
mineralischen Flächen.
Zementleim, Staub, Mörtelreste und Grate
sind durch einen mechanischen Abtrag
wie schleifen, strahlen oder fräsen zu entfernen.
Es ist ein staubfreier und tragfähiger
Untergrund herzustellen.
Einheit: m2

**00007.0002 Grundierung mit verfestigendem Verkieselungskonzentrat**
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm³
Verfestigung ? 5 N/mm²
Wasserabweisung w < 0,5 kg/(m²*h )
Wasserdampfdurchlässigkeit > 90 %
Aussehen / Farbton Farblos bis gelbstichig
pH-Wert Ca. 11

Verbrauch:
Ca. 0,1 - 0,3 kg/m²  Remmers Kiesol <1810>
Einheit: m2

**00007.0003 Haftbrücke / Zwischenabdichtung frisch in frisch auftragen**
Haftbrücke / Zwischenabdichtung
aus einer hoch sulfatbeständigen,
mineralischen Dichtungsschlämme
auf die Grundierung aus
verfestigendem Verkieselungskonzentrat
auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Druckfestigkeit (28 d) Ca. 30 N/mm²

Verbrauch:
Ca. 1,6 kg/m²/mm Schichtdicke
Remmers WP Sulfatex <0430>
Einheit: m2

**00007.0004 Untergrundegalisierung**
Offene Fugen so wie Fehlstellen
oder Ausbrüche > 5 mm
mit einem mineralischem,
wasserdichten Mörtel verschließen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 8,5 kg/m² bei 5 mm Schichtdicke
Remmers WP DS Levell <0426>
Einheit: m2

**00007.0005 Mineralische Dichtungskehle herstellen**
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00007.0006 Haftbrücke auf Innenabdichtungen herstellen**
Haftbrücke aus mineralischer
Dichtungsschlämme (MDS, geprüft
nach PG-MDS und WTA zertifiziert),
und einem WTA-zertifizierten Vorspritzmörtel
mit hohem Sulfatwiderstand auf der getrockneten
Innenabdichtung herstellen.

Gewähltes Produkt:
Remmers WP Sulfatex und Remmers SP Prep
oder gleichwertig

Produkteigenschaften Remmers WP Sulfatex:
Sehr emissionsarm (GEV-EMICODE EC 1 Plus)
Druckwasserdicht
Hoher Sulfatwiderstand und niedrig wirksamer
Alkaligehalt (SR/NA)
Sehr gute Haftung zum Untergrund
Wasserdampfdiffusionsoffen
Chemische Beständigkeit nach DIN 4030
bis zum Angriffsgrad: XA2

Produktkenndaten Remmers WP Sulfatex:
Wasseranspruch 20-21 % entspricht ca. 5,0 l / 25 kg
Wasseraufnahmekoeffizient w24 < 0,1 kg/(m h )
Wasserdampfdiffusionswiderstand µ < 200
Biegezugfestigkeit (28 d) Ca. 6 N/mm²
Chemikalienbeständigkeit XA2
Druckfestigkeit (28 d) Ca. 30 N/mm²

Produkteigenschaften Remmers SP Prep:
Hohe Untergrundhaftung
Hoher Sulfatwiderstand und niedrig wirksamer
Alkaligehalt (SR/NA)

Produktkenndaten Remmers SP Prep:
Schichtdicke Max. 5 mm
Schüttdichte Ca. 1,7 kg/dm³
Wasseranspruch Ca. 5,0 l/30 kg
Wasserdampfdurchlässigkeit µ ? 15
Wassereindringtiefe Nach 1 h > 5 mm
Brandverhalten Klasse A1
Druckfestigkeit (28 d) CS IV (> 6,0 N/mm²)
Größtkorn 3,15 mm
Gesteinskörnung gemäß DIN EN 13139
Fremdüberwachung GG-Cert + WTA

Verbrauch:
Ca. 1,6 kg/m²
Remmers WP Sulfatex <0430>
Volldeckend ca. 4-6 kg/m²
Remmers SP Prep <0400>
Einheit: m2

**00007.0007 Haftbrücke auf saugenden Untergründen (normal abbindend)**
Haftbrücke aus einem WTA-zertifizierten
Vorspritzmörtel mit hohem Sulfatwiderstand
auf dem saugfähigen, vorbereiteten
Untergrund herstellen.

Produktkenndaten:
Porosität: > 45Vol.%
Schüttdicke ca. 1,0 kg/dm³
Wassereindringtiefe ca. 1h > 5mm
Druckfestigkeit (28d) CS IV (i.M. 9,0 N/mm²)

Verbrauch:
Ca. 3-4 kg/m²
Remmers SP Prep <0400>
Einheit: m2

**00007.0008 Sanierputzauftrag (SP Top White)**
Oberputz aus einem faserverstärktem,
wasserdampfdiffusionsoffenen,
porenhydrophoben, WTA-zertifizierten
Sanierputz herstellen.
Schichtdicke d = ____ cm

Gewähltes Produkt:
Remmers SP Top White oder gleichwertig

Produkteigenschaften
Hoher Sulfatwiderstand und niedrig wirksamer
Alkaligehalt (SR/NA)
Wasserdampfdiffusionsoffen
Einlagige Auftragsdicke bis 30 mm
Maschinengängig
Hohes Salzspeichervermögen
Porenhydrophob
Faserverstärkt
Austrocknungsfördernd

Produktkenndaten
Porosität > 50 Vol.%
Schichtdicke Einlagig 10 - 30 mm, zweilagig bis 40 mm
Schüttdichte Ca. 0,9 kg/dm³
Druckfestigkeitsklasse CS II (1,5 - 5,0 N/mm²)
Wasseranspruch Ca. 5,8 l/20 kg
Kap. Wasseraufnahme w24 > 0,3 kg/m²
Wasserdampfdurchlässigkeit µ ? 15
Wassereindringtiefe Nach 24 h < 5 mm
Brandverhalten Klasse A1
Größtkorn 1,25 mm
Gesteinskörnung gemäß DIN EN 13139
Fremdüberwachung GG-Cert + WTA

Verbrauch:
Ca. 8,5 kg/m² je cm Schichtdicke
Remmers SP Top White <0402>

bei ___ cm Schichtdicke:
___ kg/m² Remmers SP Top White <0402>
Einheit: m2
